# Sanierung Plenarsaal Borken
Angebotsaufforderung (GAEB 90, DA83)
DV-Nummer: 202411
Währung: EUR
Auftraggeber: Kreis Borken, Burloer Straße 93, 46325 Borken,

## Heiz- und Kühldecke mit Zubehör
Datum: 30.01.26

*Hinweis*
Der Kreis Borken als Auftraggeber beabsichtigt die
Renovierung von drei Sitzungssälen und deren
Regieräumen.

Auftraggeber:  Kreis Borken
Der Landrat

Burloer Str. 93

46325 Borken

Baugrundstück:  Kreishaus Borken

Burloer Str. 93

46325 Borken
  1.
Obergeschoss

Zugangsmöglichkeiten:  Zugang über das
Kreishaus sowie separater Zugang von außen

über eine Treppenanlage

1.  Angaben zum Bauwerk:
Das Kreishaus in Borken wurde in den 1980er Jahren
geplant und 1984 bezogen.
Der parlamentarische Bereich des Kreishauses umfasst
mehrere wichtige Sitzungsräume, die für
parlamentarische Zwecke genutzt werden. Die Anordnung
und Ausstattung der Räume sind speziell
für verschiedene Sitzungsarten und -größen ausgelegt.

Raum 2180:
Der Große Sitzungssaal des Kreistages ist etwa 340 m²
groß und bietet somit ausreichend Platz für
größere Versammlungen und Veranstaltungen. Die
Sitzordnung ist polygonal angelegt, was eine
flexible Nutzung und optimale Sichtverhältnisse für
alle Teilnehmer gewährleistet. Der Raum selbst
hat eine symmetrische Sechseckform.

Raum 2181:
Der Kreisausschuss-Saal ist etwa 145 m² groß und
eignet sich für Ausschuss-Sitzungen und weitere
Versammlungen. Der Grundriss des Raumes ist fünfeckig
die Sitzordnung ist rechteckig.

Raum 2182:
Der kleine Sitzungssaal ist rund 78 m² groß, was ihn
geeignet für kleinere Besprechungen und
Sitzungen macht. Der Grundriss wie die Sitzanordnung
sind im Wesentlichen rechteckig.

Es gibt zwei mobile Trennwandanlagen zwischen großem
Sitzungssaal und Kreisausschuss-Saal, die
bei geschlossener Position einen innenliegenden Flur
von etwa 30 m² bilden. Diese Flexibilität
ermöglicht eine Anpassung der Raumgrößen je nach
Bedarf. Auch zwischen großem und kleinem
Sitzungssaal ist eine mobile Trennwand installiert,
die bei Bedarf geöffnet oder geschlossen werden
kann, um die Raumnutzung zu verändern.

  Renovierung der Sitzungssäle im Kreishaus Borken
_______________________________________________________
___________________________

  Seite
2 von 4

Innenliegend gibt es einen Regie- und einen
Technikraum, die für technische und administrative
Zwecke genutzt werden, sowie die Abstellnischen für
die Trennwandanlagen.

Weitere Nebenräume (WC-Anlagen) befinden sich
zeitüberschneidend ebenfalls im Umbau, gehören
aber nicht zur Bauaufgabe des AN.

Die Rohbaudecke besteht aus einem Trapezblechdach auf
einer tragenden Stahlkonstruktion in
unterschiedlichen Dimensionierungen. Das Dach über den
Sälen wurde 2021 saniert.

2. derzeitiger Bauzustand:
Die ursprünglichen Abhangdecken wurden im Jahr 2022
entfernt und durch ein provisorisches
Abhangsystem in offener Bauweise ersetzt. Dieses
besteht aus einem abgehängten Metalltragwerk
zur Befestigung erforderlicher Beleuchtungs-,
Akustik-, Belüftungs- und Medientechnikelemente.

  Renovierung der Sitzungssäle im Kreishaus Borken
_______________________________________________________
___________________________

  Seite
3 von 4

Raum 2180 mit provisorischem Deckensystem

3. geplante Baumaßnahme:
Die geplanten Arbeiten umfassen den Rückbau des
Provisoriums sowie die Neugestaltung der Decke
einschließlich der erforderlichen technischen
Einbauten, neue Bodenbeläge und Möblierungen,
sowie den Einbau neuer Medientechnik.
Die Raumkubatur sowie die raumbildenden Trennwände,
textile Kunstwerke und die Holzverkleidung
der Wände bleiben uneingeschränkt erhalten.

Raum 2180: Neugestaltung der Decke, Möblierung und
Medientechnik

3.1. Technische Ausstattung:
- Einbau einer Gipskarton-Heiz-Kühldecke
- Lüftungssystem mit Zu- und Abluft in jedem Raum
- in die Abhangdecke integrierte Beleuchtung
- sicherheitsrelevante Technik
- Ausstattung der Räume mit neuer Medientechnik

4. Baurechtliche Vorgaben:
Die drei Sitzungssäle sind einzeln und als ein großer
Saal nutzbar. Die Sonderbauverordnung
(SBauVO) Teil 1 "Versammlungsstätten" ist anzuwenden.

5. Hinweise zur Baulogistik:
Alle drei Sitzungssäle werden für die Dauer der
Baumaßnahme für Besucher gesperrt, so dass die
Arbeiten in den Räumen gleichzeitig ausgeführt werden
können.
Die Arbeiten sind in einem genutzten Gebäude
durchzuführen. Lärm und Staub verursachende
Arbeiten wie Bohr-, Stemm-, und Abbrucharbeiten aber
auch ggf. Materialtransporte sind vorher
durch den AN mit dem AG abzustimmen. Mit kurzzeitigen
Unterbrechungen ist zu rechnen.
Der separate Außeneingang ist während Bauzeit für
Besucher gesperrt und wird als Zugang für
Handwerker freigegeben. Materialtransporte über diesen
Eingang sind jederzeit möglich. Es ist
jederzeit darauf zu achten, dass Passanten geschützt
werden.

5.1 Strom / Wasser:
Strom und Wasser wird kostenlos zur Verfügung gestellt.
Ein Bauwasseranschluss liegt im
Erdgeschoss-Außenbereich am Treppenturm.

  Renovierung der Sitzungssäle im Kreishaus Borken
_______________________________________________________
___________________________

  Seite
4 von 4

Ein Baustromverteiler wird innerhalb der Baumaßnahme
zur Verfügung stehen.

5.2 Anlieferungen / Lagerkapazitäten:
Anlieferungen erfolgen ausschließlich an die
ausführenden Firmen. Der Kreis Borken/der
Hausmeister nimmt keine Waren für die Baustelle
entgegen.
Auf der Baustelle gibt es keine gesonderten
Lagerkapazitäten; der Tagesverbrauch ist jeweils von
den
Firmen mitzubringen.
Größere Anlieferungen sind immer mit der Bauleitung
abzusprechen.

5.3 Entsorgung:
Jedes Gewerk ist für die Entsorgung der anfallenden
Abfälle selbst zuständig; diese müssen täglich
von den Betrieben entsorgt werden.
 Vor dem separaten Außeneingang können für einen
begrenzten Zeitraum und in Abstimmung mit
der Bauleitung Container für die Bauschuttentsorgung
aufgestellt werden.

5.4 Zugangskontrollen:
Die Baustelle ist werktags (Mo-Fr) im Regelfall von 7
bis 18 Uhr geöffnet. Arbeiten außerhalb dieser
Öffnungszeiten sind nur nach Absprache möglich. Es
werden keine Zuschläge für Wochenendarbeiten
vergütet. Den AN werden keine Zugangsschlüssel
ausgehändigt.

5.5 Parken:
Es gibt keine separat ausgewiesenen Parkflächen für
die Baumaßnahme.
Für Be- und Endladearbeiten ist das Parken direkt vor
dem Außenaufgang möglich.
Weitere Parkmöglichkeiten befinden sich auf den
Parkplätzen des Kreishauses in unmittelbarer Nähe.

6. Planunterlagen:
Der Auftragnehmer erhält von der Bauleitung alle
erforderlichen Planunterlagen in digitaler Form
(pdf) und auf Nachfrage in ausgedruckter Form dem
Maßstab entsprechend. Die Auftragnehmer
erhalten keinen eigenen Zugang zum Projektdatenraum.

### Titel 01 Heiz- und Kühldecke

*Hinweis*
Geschlossene Heiz- und Kühldecke zur Abführung
sensibler Kühllasten mit ca. 60% über Strahlung und 40%
über Konvektion und den Wärmelasten zu ca. 90% über
Strahlung und 10% Konvektion bestehend aus:
Der einlagigen Grundtragekonstruktion aus verzinkten
Decken-C-Profilen, Blechdicke mind. 0.6mm, drucksteif
abgehängt an 40kg Noniushänger.

Die Konstruktion erfüllt die Bauvorschriften des
Trockenbaus
gemäß DIN 18350. Die Befestigung an den
Weitspannträgern
erfolgt  mittels bauamtlich zugelassener Stahldübel.

" Hängerabstand:  800 mm
" Grundprofilabstand:  1000 mm
" Feintrageprofilabstand: 125 mm

Speziell geformte Wärmeleitprofile aus Aluminium,
Blechdicke mind.
0.7mm, Breite 100mm, als ausgeprägte C-Profil-Schiene
mit einer mittig
angeordneten Sicke zur Aufnahme des wasserführenden
Mehrschichtverbundrohrs werden mit eigens entwickelten
Kreuzverbindern an die vorbeschriebene Grundtrageprofilkonstruktion im Achsabstand
von 125mm
zueinander befestigt. Anschließend wird das flexible
Mehrschichtverbundrohr
Dimension 16 x 2.0mm mäanderförmig plan eben in die
Sicken der Wärmeleitprofile eingedrückt. Aufwändige Löt- oder
Pressarbeiten entfallen gänzlich.
Die so hergestellte großflächige Wärmetauscher-Fläche
dient zugleich als
Feintragekonstruktion zur Befestigung der
Gipskartonplatten mit geeigneten
Feinbauschrauben.
Die Sichtseite bilden Gipskarton Thermoplatten, Stärke
10 mm, Lochbild 12/25R,
Vließ die mit geeigneten Trockenbauschrauben,
Schraubabstand 20 cm
an den Wärmeleitprofilen befestigt werden. Ein
optimaler Wärmeübergang und
damit optimale Heiz- oder Kühlleistung zwischen den
Wärmeleitprofilen und der
GK-Beplankung ist somit gewährleistet. Die
Schraubköpfe und Stoßfugen sind f
achgerecht zu verspachteln

Technische Daten:
Kühlleistung nach DIN EN 14240  59 W/m² (?T10K)
Kühlwasservorlauf:  16°C
Kühlwasserrücklauf:  19°C
Raumlufttemperatur:  26°C
Kühlleistung bei Auslegungstemperaturen:  50,1 W/m²
Aktivierungsfläche:  100 %

Heizleistung nach DIN 4706-1  75 W/m² (?T15K)
Heizwasservorlauf:  38°C
Heizwasserrücklauf:  31°C
Raumlufttemperatur:  20°C
Heizleistung bei Auslegungstemperaturen:  62,5 W/m²
Aktivierungsfläche:  100 %

**01.1 Heiz-Kühldecke mit GK Beplankung**
Heiz-Kühldecke wie vor beschrieben mit GK Beplankung
12/25 R sowie mit Abdeckflies 20 mm
liefern und fachgerecht montieren.
Menge: 390,000 m²

*Hinweis*
Regelkreisverteiler aus Edelstahl mit Vor- und
Rückläufe mit
Steckfitting Abgängen ausgestattet, vorbereitet für
Stellmotoren,
Durchflussmesser einstellbar für Durchflüsse von
0-5l/min,
Handentlüfter jeweils im Vor- und Rücklauf, Füll- und
Entleerungsventile jeweils im Vor- und Rücklauf,
Anschlussseitig Kugelventil 1" verzinkte Wandhalter
mit Schalldämmeinlage komplett vormontiert mit
Schrauben
und Dübeln,

**01.2 Regelkreisverteiler aus Edelstahl für 3 Kreise**
Regelkreisverteiler aus Edelstahl für 3 Kreise
wie vor beschrieben, liefern und fachgerecht montieren
Menge: 4,000 St

**01.3 Regelkreisverteiler aus Edelstahl für 4 Kreise**
Regelkreisverteiler aus Edelstahl für 4 Kreise
wie veor beschrieben, liefern und fachgerecht montieren
Menge: 2,000 St

**01.4 Regelkreisverteiler aus Edelstahl für 5 Kreise**
Regelkreisverteiler aus Edelstahl für 5 Kreise
wie vor beschrieben, liefern und fachgerecht montieren
Menge: 4,000 St

**01.5 Regelkreisverteiler aus Edelstahl für 6 Kreise**
Regelkreisverteiler aus Edelstahl für 6 Kreise
wie vor beschrieben, liefern und fachgerecht
montieren
Menge: 1,000 St

**01.6 Revisionsklappe 600 x 600 mm**
Revisionsklappe 600 x 600 mm Öffnung herstellen in
vorbeschriebene GK-Lochdecke, mit  Unterkonstruktion
verstärken und auswechseln.
Revisionsklappe 600x600 speziell für den Einsatz in
Thermisch
aktiven Deckenflächen, abklappbar und Rahmenlos. Mit
speziell
für thermischen Anwendung entwickelten
Gipskartonplatten
10mm 12/25 R liefern und fachgerecht montieren
Menge: 11,000 St

**01.7 Deckensprung mit Lichtvoute Höhe 270 mm**
Ausbildung Deckensprung (Höhenversatz) in GK-Lochdecke
Formteil als Deckensprung ,gerade und gebogen,
Auskragung  150 mm
Höhe 270 mm

Ausführung gemäß Detail mit vertikaler Beplankung aus
6 / 2x6 / 12,5 mm GKB, horizontale Beplankung aus
Thermoboard 10 mm auf Gehrung angesetzt mit Verstärkung
aus Gipsfaser 18 mm Stöße verspachtelt, Oberflächenverspachtelung in Standardqualität Q2
liefern und fachgerecht montieren
Menge: 75,000 m

**01.8 Deckenausschnitt für Leuchte Rund bis DN 150 mm**
Deckenausschnitt für Leuchte Rund bis DN 150 mm
Öffnung herstellen in vorbeschriebene GK-Lochdecke,
liefern und fachgrecht montieren
Menge: 55,000 St

**01.9 Deckenausschnitt für Schlitzschien bis zur Breite 150 mm**
Deckenausschnitt für Schlitzschien bis zur Breite 150
mm
Öffnung herstellen in vorbeschriebene GK-Lochdecke,
Plattenkanten mit eingespachteltem Kantenschutzprofil
Friesbreite (ungelocht):5 cm mit dem verspachteln der
angeschnittene Löcher
liefern und fachgrecht montieren
Menge: 70,000 m

**01.10 Dehnungsfuge in Unterdecke**
Dehnungsfuge in Unterdecke als
Bewegungsfuge in GK-Lochdecke herstellen
mit Hinterlegung aus 10 mm Thermoboard
Plattenkanten mit eingespachteltem Kantenschutzprofil
Friesbreite (ungelocht):5 cm mit dem verspachteln der
angeschnittene Löcher
liefern und fachgrecht montieren
Menge: 125,000 m

**01.11 Wandbefestigung mit GK Streifen**
GK- Platte als Trockenputz auf KS- Mauerwerk
auf vorhandenes Mauerwerk geklebt,
Bereich: oberhalb der vorhanden Holzverkleidung
Höhe des GK- Streifens: ca 300 mm
Standardverspachtelung Q2

liefern und fachgrecht montieren
Menge: 115,000 m

**01.12 Abluftfuge 30 mm**
Abluftfuge 30 mm mit 2 seitiger GK -
Abkofferung bestehend aus Metall-
Unterkonstruktion und GKB 12,5 mm
Abmessung ( 400/400 mm).
Befestigung an flankierenden Wänden
und GK- Decke.
Anschluss an GK- Decke mit offener
Schattenfuge 30 mm
Standardverspachtelung Q2

Fuge des GK- Streifens: ca 20 mm
Standardverspachtelung Q2

liefern und fachgrecht montieren
Menge: 145,000 m

**01.13 Abluftfuge 40 mm**
Abluftfuge 40 mm mit 2 seitiger GK -
Abkofferung bestehend aus Metall-
Unterkonstruktion und GKB 12,5 mm
Abmessung ( 500 / 500 mm).
Befestigung an flankierenden Wänden
und GK- Decke.
Anschluss an GK- Decke mit offener
Schattenfuge 40 mm
Standardverspachtelung Q2

Fuge des GK- Streifens: ca 20 mm
Standardverspachtelung Q2

liefern und fachgrecht montieren
Menge: 60,000 m

**01.14 Einbau Traverse aus Mehrschichtplatte für Gardinenschiene**
Einbau Traverse aus Mehrschichtplatte für
Gardinenschiene
Lieferung und Montage von Traversen aus
Mehrschichtplatten
in Deckenbekleidung (GK-Decke mit CD-Profilen) zur
Befestigung  zusätzlicher Einzellasten.
Anschluss an tragende CD-Profile mittel L-Winkeln
(verschraubt)
Lage nach Angabe BL & Ausführungsplanung
MSH Traversen  D= 24 mm, B = 300 mm

liefern und fachgrecht montieren
Menge: 70,000 St

**01.15 Weitspannträger Doppel UA 100**
Weitspannträger Doppel UA 100
Verschraubung Rücken an Rücken
Eingelegt und bauaufsichtlich zugelassen befestigt in
den
vorhandenen IPE 500
Einzellängen ca 5000 mm
Achsabstand ca 600 mm
liefern und fachgerecht montieren
Menge: 40,000 St

**01.16 Spülen, Füllen und Entlüften**
Spülen, Füllen und Entlüften

Sämtliche hydraulischen Anlagenteile sind mit Wasser zu
spülen bis das Wasser sauber und luftblasenfrei
abläuft.
Danach ist die Anlage mit Wasser nach VDI 2035 zu
füllen.
Menge: 1,000 St

**01.17 Druckprobe**
Druckprobe

Druckprüfung des Kühl- und Heizdeckensystems und der
Rohrleitungen während des Baufortschrittes in mehreren
Teilabschnitten. Die Druckproben sind zu
protokollieren und der
Bauleitung auf Anweisung vorzulegen.
Menge: 1,000 St

**01.18 Leistungsnachweis IR-Thermografie**
Leistungsnachweis IR-Thermografie

Scannen der gesamten Deckenfläche und Auswertung der
Bilder zusammen mit dem Vertreter des AG am Display der
IR-Kamera. Speichern und Dokumentieren von 20 Bildern
charakteristischen Kühlflächen / Heizflächen in
deutscher
Sprache als pdf.
Menge: 1,000 St

### Titel 02 Verrohrung und Zubehör

*Hinweis*
Edelstahlrohr in der Ausführung wie nachfolgend
beschrieben
zu liefern und fachgerecht zu montieren

Rohrleitungen für PWWH-, Druckluft und
Industrieanlagen,
(nicht für Trinkwasser- installationen), aus ferritisch
nichtrostendem Chromstahl, Werkstoff-Nr. 1.4520, nach
DIN
EN 10088-2, Verbindung mit -Pressverbinder aus
Edelstahl
1.4301 mit SC-Contur und DVGW zertifizierter
Prüfsicherheit bei
unverpresstem Verbinder über den gesamten Prüfbereich
von
22 hPa (22 mbar) bis 0,3 MPa (3 bar) trocken, 0,1 MPa
(1 bar)
bis 0,65 MPa (6,5 bar) nass, Pressverbindung bis DN 50
mit
doppelter Presskontur (vor und hinter dem
Dichtelement),
EPDM-Dichtelement, unlösbar, Rohr und Verbinder im
Systemverbund inklusive Systemzulassung,

Rohrführungen in Wand- und Deckendurchbrüchen mit
Brandschutzanforderungen sind entsprechend der
Leitungsanlagenrichtlinie (LAR) auszuführen.

Kennzeichnungsbänder der Rohrleitungen mit Angabe von
Durchflussstoff und Durchflussrichtung (sichtbare
Montage).
Farbkennzeichnung nach DIN 2403.

**02.1 Edelstahlrohr in der Nennweite 15 mm**
Edelstahlrohr in der Nennweite  d = 15 × 1,0 mm
sonst wie vor beschrieben,
zu liefern und fachgerecht zu verlegen
Menge: 5,000 m

**02.2 Edelstahlrohr in der Nennweite 18 mm**
Edelstahlrohr in der Nennweite  d = 18 × 1,0 mm
sonst wie vor beschrieben,
zu liefern und fachgerecht zu verlegen
Menge: 15,000 m

**02.3 Edelstahlrohr in der Nennweite 22 mm**
Edelstahlrohr in der Nennweite  d = 22 × 1,2 mm
sonst wie vor beschrieben,
zu liefern und fachgerecht zu verlegen
Menge: 30,000 m

**02.4 Edelstahlrohr in der Nennweite 28 mm**
Edelstahlrohr in der Nennweite  d = 28 × 1,2 mm
sonst wie vor beschrieben,
zu liefern und fachgerecht zu verlegen
Menge: 55,000 m

**02.5 Edelstahlrohr in der Nennweite 35 mm**
Edelstahlrohr in der Nennweite  d = 35 × 1,5 mm
sonst wie vor beschrieben,
zu liefern und fachgerecht zu verlegen
Menge: 78,000 m

**02.6 Edelstahlrohr in der Nennweite 42 mm**
Edelstahlrohr in der Nennweite  d = 42 × 1,5 mm
sonst wie vor beschrieben,
zu liefern und fachgerecht zu verlegen
Menge: 36,000 m

**02.7 Edelstahlrohr in der Nennweite 54 mm**
Edelstahlrohr in der Nennweite  d = 54 × 1,5 mm
sonst wie vor beschrieben,
zu liefern und fachgerecht zu verlegen
Menge: 82,000 m

**02.8 Edelstahlrohr in der Nennweite 64 mm**
Edelstahlrohr in der Nennweite  d = 64 × 2,0 mm
sonst wie vor beschrieben,
zu liefern und fachgerecht zu verlegen
Menge: 5,000 m

**02.9 Edelstahlrohr in der Nennweite 76 mm**
Edelstahlrohr in der Nennweite  d = 76 × 1,5 mm
sonst wie vor beschrieben,
zu liefern und fachgerecht zu verlegen
Menge: 10,000 m

**02.10 Es-Bogen DN 12 (d = 15 × 1.0 mm)**
Es Rohr-Bogen wie vor beschrieben
und in allen handelsüblichen Winkelgraden,
Rohr:  d = 15 × 1.0 mm
liefern und betriebsfertig montieren
Menge: 6,000 St

**02.11 Es-Bogen DN 15 (d = 18 × 1.0 mm)**
Es Rohr-Bogen wie vor beschrieben
und in allen handelsüblichen Winkelgraden,
Rohr:  d = 18 × 1.0 mm
liefern und betriebsfertig montieren
Menge: 8,000 St

**02.12 Es-Bogen DN 20 (d = 22 × 1.2 mm)**
Es Rohr-Bogen wie vor beschrieben
und in allen handelsüblichen Winkelgraden,
Rohr: d = 22 × 1.2 mm
liefern und betriebsfertig montieren
Menge: 12,000 St

**02.13 Es-Bogen DN 25 (d = 28 × 1.2 mm)**
Es Rohr-Bogen wie vor beschrieben
und in allen handelsüblichen Winkelgraden,
Rohr: d = 28 × 1.2 mm
liefern und betriebsfertig montieren
Menge: 12,000 St

**02.14 Es-Bogen DN 32 (d = 35 × 1.5 mm)**
Es Rohr-Bogen wie vor beschrieben
und in allen handelsüblichen Winkelgraden,
Rohr: d = 35 × 1.5 mm
liefern und betriebsfertig montieren
Menge: 12,000 St

**02.15 Es-Bogen DN 40 (d = 42 × 1.5 mm)**
Es Rohr-Bogen wie vor beschrieben
und in allen handelsüblichen Winkelgraden,
Rohr: d = 42 × 1.5 mm
liefern und betriebsfertig montieren
Menge: 12,000 St

**02.16 Es-Bogen DN 50 (d = 54 × 1.5 mm)**
Es Rohr-Bogen wie vor beschrieben
und in allen handelsüblichen Winkelgraden,
Rohr: d = 54 × 1.5 mm
liefern und betriebsfertig montieren
Menge: 12,000 St

**02.17 Es-Bogen DN 60 (d = 64 × 1.5 mm)**
Es Rohr-Bogen wie vor beschrieben
und in allen handelsüblichen Winkelgraden,
Rohr: d = 64 × 1.5 mm
liefern und betriebsfertig montieren
Menge: 12,000 St

**02.18 Es-Bogen DN 65 (d = 76 × 1.5 mm)**
Es Rohr-Bogen wie vor beschrieben
und in allen handelsüblichen Winkelgraden,
Rohr: d = 76 × 1.5 mm
liefern und betriebsfertig montieren
Menge: 12,000 St

**02.19 Es-Muffe DN 12 (d = 15 × 1.0 mm)**
Es Rohr-Muffe wie vor beschrieben
Rohr DN 12 (15 × 1.0 mm)
liefern und betriebsfertig montieren
Menge: 4,000 St

**02.20 Es-Muffe DN 15 (d = 18 × 1.0 mm)**
Es Rohr-Muffe wie vor beschrieben
Rohr DN 15 (18 × 1.0 mm)
liefern und betriebsfertig montieren
Menge: 6,000 St

**02.21 Es-Muffe DN 20 (d = 22 × 1.2 mm)**
Es Rohr-Muffe wie vor beschrieben
Rohr DN 20 (22 × 1.2 mm)
liefern und betriebsfertig montieren
Menge: 6,000 St

**02.22 Es-Muffe DN 25 (d = 28 × 1.2 mm)**
Es Rohr-Muffe wie vor beschrieben
Rohr DN 25 (28 × 1.2 mm)
liefern und betriebsfertig montieren
Menge: 6,000 St

**02.23 Es-Muffe DN 32 (d = 35 × 1.5 mm)**
Es Rohr-Muffe wie vor beschrieben
Rohr DN 32 (35 × 1.5 mm)
liefern und betriebsfertig montieren
Menge: 6,000 St

**02.24 Es-Muffe DN 50 (d = 54 × 1.5 mm)**
Es Rohr-Muffe wie vor beschrieben
Rohr DN 50 (54 × 1.5 mm)
liefern und betriebsfertig montieren
Menge: 6,000 St

**02.25 Es-Muffe DN 65 (d = 76 × 1.5 mm)**
Es Rohr-Muffe wie vor beschrieben
Rohr DN 65 (76 × 1.5 mm)
liefern und betriebsfertig montieren
Menge: 6,000 St

**02.26 Es-T-Stück DN 20 (d = 22 × 1.0 mm)**
Es Rohr-T-Stück wie vor beschrieben,
Abgang in allen handelsüblichen
Dimensionen und Winkelgraden,
Rohr: d = 22 × 1.0 mm
liefern und betriebsfertig montieren
Menge: 6,000 St

**02.27 Es-T-Stück DN 32 (d = 35 × 1.5 mm)**
Es Rohr-T-Stück wie vor beschrieben,
Abgang in allen handelsüblichen
Dimensionen und Winkelgraden,
Rohr: d = 35 × 1.5 mm
liefern und betriebsfertig montieren
Menge: 6,000 St

**02.28 Es-T-Stück DN 40 (d = 42 × 1.5 mm)**
Es Rohr-T-Stück wie vor beschrieben,
Abgang in allen handelsüblichen
Dimensionen und Winkelgraden,
Rohr: d = 42 × 1.5 mm
liefern und betriebsfertig montieren
Menge: 6,000 St

**02.29 Es-T-Stück DN 50 (d = 54 × 1.5 mm)**
Es Rohr-T-Stück wie vor beschrieben,
Abgang in allen handelsüblichen
Dimensionen und Winkelgraden,
Rohr: d = 54 × 1.5 mm
liefern und betriebsfertig montieren
Menge: 4,000 St

**02.30 Es-T-Stück DN 65 (d = 76 × 1.5 mm)**
Es Rohr-T-Stück wie vor beschrieben,
Abgang in allen handelsüblichen
Dimensionen und Winkelgraden,
Rohr: d = 76 × 1.5 mm
liefern und betriebsfertig montieren
Menge: 2,000 St

**02.31 6-Wege Regelventil DN15**
6-Wege Regelventil DN15

Planungsfabrikat: Frese o. glw.
Planungstyp: Combiflow 6-Wege Low

Druckunabhängiges Abgleich- u.
Regelventil DN15
Combiflow 6-Wege Ventil Kit
Anschlussgewinde: AG/AG

Einsatzbereich:

4-Rohr-Heiz- u. Kühlsysteme
druckunabhängiges Abgleich- und
Regelventil

TECHNISCHE DATEN (6-Wege-Ventil)
Dimension (DN): 15Low
Volumenstrombereich l/h: 35-830
Material: DRZ-Messing CW602N
Kugeln: DRZ-Messing vernickelt
Dichtungen: PTFE, glas- und
kohlefaserverstärkt
Feder: Rostfreier Stahl
Membran: HNBR
Dichtung (Diff. Regler): EPDM
Montageplatte: PPS GF40
Rotator: PPO
Druckstufe (PN): 25
Max. Differenzdruck (kPa): 400
Medium Temperatur (°C): 0-90

Ventilanschluss: ISO 228-1
Druckprüfung: EN 12266-1
Leckrate: EN 1349 Class IV
ISO 9001

ZUBEHÖR:

- Combiflow Multi Drehantrieb mit Kabel
- PT-Kupplung DN15 AG 1/2"x3/4 Üb
- Kupplungsset DN15 AG 1/2"x 3/4" Üb.
- Fertigisolierung DN15

liefern und fachgerecht montieren
Menge: 3,000 St

**02.32 6-Wege Regelventil DN 20**
wie vor beschrieben jedoch DN 20 low
Volumenstrombereich l/h: 460-4250
liefern und fachgerecht montieren
Menge: 2,000 St

**02.33 Anschluss an Bestandrohrleitung DN 65**
Anschluss an Bestandsrohrleitungen aus
Edelstahl DN 65 / 76 x 1,5 mm mit
entsprechenden Übergangsformstücken
und Dichtigkeitsprüfung
Menge: 2,000 St

**02.34 Anschluss an Bestandrohrleitung DN 50**
Anschluss an Bestandsrohrleitungen aus
Edelstahl DN 50 / 54 x 1,5 mm mit
entsprechenden Übergangsformstücken
und Dichtigkeitsprüfung
Menge: 2,000 St

**02.35 Druckprobe**
Druckprobe

Druckprüfung des Kühl- und Heizdeckensystems und der
Rohrleitungen während des Baufortschrittes in mehreren
Teilabschnitten. Die Druckproben sind zu
protokollieren und der
Bauleitung auf Anweisung vorzulegen.
Menge: 3,000 St

**02.36 Bezeichnungsschild aus Resopal**
Bezeichnungsschild aus Resopal
Oberfläche  : blau / rot
Schrift  : weiß
Größe  : B = von 100 bis 150 mm
  H = von  30 bis  75 mm
mit gravierter Schrift, zur Kennzeichnung der
Einbauteile und Gruppen für die Rohr- / Wandmontage
zu liefern und zu montieren
Menge: 22,000 St

**02.37 Entleeren/Spülen/Füllen - Alle Rohrabschnitte**
Entleeren/Spülen/Füllen der Rohrnetzabschnitte
Anlage nach der Druckpobe entleeren, durchspülen,
entschlammen einschl. Reinigen der Schmutzfänger, und
Füllen mit voll enthärtetem Wasser, sowie Anlage
entlüften.
In der einfachen Stückzahl der Entleer- und sind Spülarbeiten sind Entleer- und Spülarbeiten in
Teilabschnitten nach Vorgabe der Bauleitung
enthalten.

Hinweis: Es ist das gesamte Heizungs-Rohrleitungsnetz
innerhalb bis zum Übergabepunkt im Flur des Gebäudes
ist zu kalkulieren!
Menge: 4,000 St

**02.38 Luft-/Mikroblasenabscheider 3/4"**
Luft-/Mikroblasenabscheider DN 20
für Heiz- und Kühlwassersysteme bzw. geschlossene
flüssigkeitsgefüllte Anlagensysteme.
Gehäusewerkstoff : Messing
Einbauvariante : vertikal oder horizontal
Anschlussvariante : Gewinde
Systemanschluss : IG 3/4
max. Betriebsüberduck :10 bar
max. Betriebstemperatur: 110 °C
Dichtungs- und Kleinmaterial
Verschraubungen bzw. Rohrübergänge
Dämmschale

liefern und montieren
Menge: 22,000 St

**02.39 KFE-Ventile DN 15, mattchrom**
KFE-Ventile DN 15, mattchrom
mit Schlauchverschraubung, Flügelgriff und Kappe
liefern und montieren.
Menge: 6,000 St

**02.40 Druckprüfung & Hydr. Abgleich Heizung**
Druckprüfung und Hydraulischer Abgleich der
Heizungsanlage gemäß DIN 18380 / DIN EN 14336:
Entleeren und Füllen sowie Druckproben der Anlage,
auch Abschnittsweise so oft wie erforderlich. Alle
Maßnahmen
zur hydraulischen Einregulierung, zur Füllung,
Druckprüfung,
Entleerung der Anlage wie Pumpen, Schläuche,
provisorische
Rohrleitungen sind mit einzukalkulieren.
Bei Frostgefahr sind die Anlagenteile mit Stickstoff
abzudrücken.
Über den Hydraulischen Abgleich sind gemäß
DIN 18380 / DIN EN 14336 Druck-, Prüf-, Spül-
und Fertigstellungsberichte zu erstellen und
vorzulegen!
Menge: 3,000 St

**02.41 Profileisen in verzinkter Ausführung**
Profileisen in verzinkter Ausführung
für besondere Befestigungskonstruktionen der
Rohrleitungen an
Weitspanntragsystem.
Ausführung als Installationsschienen (C-Profile),
Montagewinkel, Konsolenwinkel, Gewindestangen,
etc. einschl. Befestigungsmaterialien wie Metalldübel, Schrauben und Muttern
zu liefern und zu montieren
Menge: 120,000 kg

### Titel 03 Isolierung und Zubehör

*Hinweis*
Isolierung für Es-Rohr in Abhangdecken
in der Ausführung wie nachfolgend beschrieben

Wärmeleitfähigkeit : 0,035 W/(mK) nach EnEV
Baustoffklasse : A2 nach DIN 4102-1
Schmelzpunkt : > 1000 °C nach DIN 4102-17

Ausführung:
Dämmschale fugendicht auf die Rohrleitung aufbringen.
Schutzstreifen der selbstklebenden Längsüberlappung
entfernen und damit den Längsschlitz dicht verkleben.
Rundstöße mit selbstklebendem Alufix Klebeband
diffussionsdicht zu verkleben.
Zusätzlich die Schalen mit verzinktem Bindedraht, 6 - 8
Windungen pro lfd. Meter, auf der Rohrleitung
befestigen.
An Heiz- und Kühlwasserleitungen in Decken, in
Zwischendecken und Montageschächten gemäß
Herstellervorschriften fachgerecht aufzutragen.
Ausschnitte für
Rohrein- bauteile wie Thermometer, Fühler,
Entleerungen sowie
Kennzeichnungspfeile nach DIN 2403 alle 3 m etc. sind
zu
berücksichtigen,

**03.1 Isolierung für Es-Rohr DN 12 / 100 %**
Isolierung für Es-Rohr DN 12
Dämmstärke: 20 mm
sonst wie vor beschrieben
zu liefern und zu montieren
Menge: 10,000 m

**03.2 Isolierung für Es-Rohr DN 20 / 100 %**
Isolierung für Es-Rohr DN 20
Dämmstärke: 20 mm
sonst wie vor beschrieben
zu liefern und zu montieren
Menge: 30,000 m

**03.3 Isolierung für Es-Rohr DN 25 / 100 %**
Isolierung für Es-Rohr DN 25
Dämmstärke: 30 mm
sonst wie vor beschrieben
zu liefern und zu montieren
Menge: 55,000 m

**03.4 Isolierung für Es-Rohr DN 40 / 100 %**
Isolierung für Es-Rohr DN 40
Dämmstärke: 40 mm
sonst wie vor beschrieben
zu liefern und zu montieren
Menge: 36,000 m

**03.5 Isolierung für Es-Rohr DN 50 / 100 %**
Isolierung für Es-Rohr DN 50
Dämmstärke: 50 mm
sonst wie vor beschrieben
zu liefern und zu montieren
Menge: 82,000 m

**03.6 Isolierung für Es-Rohr DN 65 / 100 %**
Isolierung für Es-Rohr DN 65
Dämmstärke: 70 mm
sonst wie vor beschrieben
zu liefern und zu montieren
Menge: 10,000 m

### Titel 04 GK Lochdecke mit Zubehör

*Hinweis*
Akustik-Plattendecke, Gerade Rundlochung 12/25 R
Unterdecke gemäß DIN 18168-1,
Einbauhöhe bis 6.5 m mit der Unterkonstruktion aus
verzinkten Stahlblechprofilen DIN 18182-1,
als Grund- und Tragprofile CD 60/27,
Noniusabhängung mit Nonius-Hänger-Unterteil
und bauaufsichtlich zugelassenen Befestigungsmitteln.

Decklage/Bekleidung aus gelochten Gipsplatten nach DIN
18180:
werkseits grundierten Kanten, Stufenfalz als
Abstandhalter,
einlagig, Thermoboard 10 mm,
Lochbild: Gerade Rundlochung 12/25 R,
Rückseite kaschiert mit Akustikfließ
(Farbe vor Ausführung zu bemustern)
Ausführung der Fugen: gespachtelt,
Verarbeitung gemäß DIN 18181.

**04.1 Deckenausschnitt für Schlitzschien bis zur Breite 150 mm**
Deckenausschnitt für Schlitzschien bis zur Breite 150
mm
Öffnung herstellen in vorbeschriebene GK-Lochdecke,
Plattenkanten mit eingespachteltem Kantenschutzprofil
Friesbreite (ungelocht):5 cm mit dem verspachteln der
angeschnittene Löcher
liefern und fachgrecht montieren
Menge: 20,000 m

**04.2 Deckenausschnitt für Leuchte Rund bis DN 150 mm**
Deckenausschnitt für Leuchte Rund bis DN 150 mm
Öffnung herstellen in vorbeschriebene GK-Lochdecke,
liefern und fachgrecht montieren
Menge: 8,000 St

**04.3 GK Lochdecke**
GK Lockdecke wie vor beschrieben
Gerade Rundlochung 12/25 R
mit Abdeckflies 20 mm
liefern und fachgerecht montieren
Menge: 190,000 m²

**04.4 Weitspannträger Doppel UA 100**
Weitspannträger Doppel UA 100
Verschraubung Rücken an Rücken
Eingelegt und bauaufsichtlich zugelassen
befestigt in den vorhandenen IPE 500
Einzellängen ca 5.000 mm
Achsabstand ca 600 mm
liefern und fachgerecht montieren
Menge: 25,000 St

### Titel 05 GK Decke (glatt) mit Zubehör

*Hinweis*
Plattendecke, Galttdecke mit Unterdecke gemäß DIN
18168-1,
Einbauhöhe bis 5 m mit der Unterkonstruktion aus
verzinkten Stahlblechprofilen DIN 18182-1,
als Grund- und Tragprofile CD 60/27, Noniusabhängung
mit
Nonius-Hänger-Unterteil und bauaufsichtlich
zugelassenen
Befestigungsmitteln.

Decklage/Bekleidung aus glatten Gipsplatten nach
DIN 18180, werkseits grundierten Kanten, Stufenfalz als
Abstandhalter,einlagig, Plattendicke 12,5 mm,
Glattdecke,Farbe weiß
Ausführung der Fugen: gespachtelt,
Verarbeitung gemäß DIN 18181.

**05.1 GK Decke glatt**
GK Decke glatt wie vor beschrieben

liefern und fachgerecht montieren
Menge: 90,000 m²

**05.2 Deckenausschnitt für Schlitzschien bis zur Breite 150 mm**
Deckenausschnitt für Schlitzschien bis zur Breite 150
mm
Öffnung herstellen in vorbeschriebene GK-Lochdecke,
Plattenkanten mit eingespachteltem Kantenschutzprofil
Friesbreite (ungelocht):5 cm mit dem verspachteln der
angeschnittene Löcher
liefern und fachgrecht montieren
Menge: 10,000 m

**05.3 Anarbeitung GK an bauseitige Lichtkuppeln 1.2 x 1.2 m**
Anarbeitung GK an bauseitige Lichtkuppeln 1.0 x 1.0 m
Bereich: oberhalb der vorhanden Fensteranlage
Mit 4 seitiger GK - Abkofferung bestehend aus Metall-
Unterkonstruktion und GKB 12,5 mm mit einer Höhe bis
1.500 mm Abmessung ( 1.200 / 1.200 mm).
Befestigung an flankierenden Wänden und GK- Decke.

liefern und fachgrecht montieren
Menge: 4,000 St

**05.4 GK Decke glatt schräge**
GK Decke glatt wie vor beschrieben
jedoch für die Übergänge unterschiedlicher Deckenhöhe in abgeschrägter
und in senkrechter Ausführung

liefern und fachgerecht montieren
Menge: 85,000 m²

**05.5 Weitspannträger Doppel UA 100**
Weitspannträger Doppel UA 100
Verschraubung Rücken an Rücken
Eingelegt und bauaufsichtlich zugelassen befestigt in
den
vorhandenen IPE 500
Einzellängen ca 5000 mm
Achsabstand ca 600 mm
liefern und fachgerecht montieren
Menge: 25,000 St

### Titel 06 Nebenleistungen

**06.1 Erstellung der Montageplanung**
Für die ausgeführten Gewerke sind folgende Unterlagen
zu erstellen:

-  Montageplanung

Die Montagezeichnungen sind mit allen technischen und
funktionellen Angaben zu versehen.

Die Unterlagen sind 10 Arbeitstage vor dem
Montagebeginn 1-fach in Papierform sowie digital als
pdf und
dwg zur Prüfung vorzulegen.
Menge: 1,000 St

**06.2 Erstellung der Revisionsplanung**
Für die ausgeführten Gewerke sind folgende Unterlagen
zu erstellen:

-  Revisionsplanung

Die Revisionszeichnungen sind mit allen technischen und
funktionellen Angaben digital als pdf und dwg
(Zeichnungen) zu
versehen.

Die Unterlagen sind 1-fach in Papierform sowie digital
als pdf
und dwg zur Prüfung vorzulegen.
Menge: 1,000 St

**06.3 Rollgerüst für Montage**
Rollgerüst für Montage der
HK-Decke und Zubehör
zu einer Höhe von 6,5 m
Menge: 8,000 Wo

*Hinweis*
Der Kalkulation der Lohnpreise dieses Angebotes liegen
folgende Lohnsätze zugrunde, die auch Abrechnungsgrundlage bei nicht vorhersehbaren, aber erforderlichen
Lohnarbeiten werden.

In diesen Lohnsätzen sind alle Unternehmerzuschläge,
Fahrzeiten, Fahrstrecken und Wartezeiten sowie Miet-
und
Vorhaltekosten für Geräte und Maschinen enthalten.

Der Auftragnehmer hat über Stundenlohnarbeiten arbeitstäglich Stundenlohnzettel in zweifacher Ausfertigung
einzureichen.
Diese müssen folgende Angaben enthalten:
- das Datum,
- die Bezeichnung der Baustelle,
- die genaue Bezeichnung des Ausführungsortes innerhalb
  der Baustelle,
- die Art der Leistung,
- die Namen der Arbeitskräfte und deren Berufs-, Lohn-
  oder Gehaltsgruppe,
- die geleisteten Arbeitsstunden je Arbeitskraft, ggf.
  aufgegliedert nach Mehr-, Nacht-, Sonntags- und
  Feiertagsarbeit, sowie nach im Verrechnungssatz nicht
  enthaltenen Erschwernissen
- die Gerätekenngrößen

Eine solche Lohnarbeit bedarf vor Ausführung der ausdrücklichen Zustimmung der Bauleitung/Bauherrn.

Es kommen zur Anrechnung für:

**06.4 Arbeitsstunde Monteur**
*** Stundenlohnarbeiten
Menge: 25,000 h

**06.5 Arbeitsstunde Helfer**
*** Stundenlohnarbeiten
Menge: 25,000 h

USt %: 19,00
